# MEJORA CAMINO ESPELIS, TABERNAS

- Propiedad del archivo: SOFT S.A.
- Formato: FIEBDC-3/2002
- Programa: Presto 8.8
- Fecha de los precios: 03/02/2009
- Divisa: EUR
- Costes indirectos: 6 %
- Código: EXP 40/2018 (03/06/2003)
Importe: 117355.91

## C01 MOVIMIENTOS DE TIERRA
Importe: 8111.74

**C300aaa** m2 Desbroce en toda clase de terreno menor de 2 m
8686 m2 × 0.46 (0.49 con costes indirectos) = 4256.14
Desbroce en toda clase de terreno, incluso corta y arranque de especies vegetales, carga y transporte a vertedero o acopio de los productos resultantes.

| Código | Ud | Descripción | Rendimiento | Precio | Importe |
|---|---|---|---|---|---|
| MO5000000 | h | Peón Especializado (mano de obra) | 0.005 | 15.75 | 0.08 |
| MQ0418a | h | Retroexcavadora mixta (maquinaria) | 0.002 | 64.42 | 0.13 |
| MQ0440c | h | Tractor sobre cadenas con hoja y riper de 125 kW de potencia (maquinaria) | 0.001 | 101.46 | 0.10 |
| MQ0625ab | h | Camión basculante rígido de 15 t (maquinaria) | 0.002 | 65.63 | 0.13 |
| MQ1610 | h | Motosierra para corta de especies vegetales (maquinaria) | 0.003 | 7.5 | 0.02 |
|  |  | Total |  |  | 0.46 |

| Medición | Uds. | Largo | Ancho | Parcial |
|---|---|---|---|---|
| PK 0+000 - 0+680 | 1 | 680 | 2 | 1360.00 |
| PK 0+680 - 4+343 | 1 | 3663 | 2 | 7326.00 |
| Total |  |  |  | 8686 |

**C340aa** m2 Reperfilado y refino de la explanada
2040 m2 × 1.03 (1.09 con costes indirectos) = 2223.60
Reperfilado y refino de la explanada, incluida humectación y compactación.

| Código | Ud | Descripción | Rendimiento | Precio | Importe |
|---|---|---|---|---|---|
| MO6000000 | h | Peón Ordinario (mano de obra) | 0.007 | 15.59 | 0.11 |
| MQ0460b | h | Motoniveladora 150 kW (maquinaria) | 0.006 | 100.4 | 0.60 |
| MQ0520ab | h | Compactador autoprop. de un cilindro vibrante de 8 - 14 t (maquinaria) | 0.005 | 57.33 | 0.29 |
| MT0110 | m3 | Agua (material) | 0.055 | 0.54 | 0.03 |
|  |  | Total |  |  | 1.03 |

| Medición | Uds. | Largo | Ancho | Parcial |
|---|---|---|---|---|
| PK 0+000 - 0+680 | 1 | 680 | 3 | 2040.00 |
| Total |  |  |  | 2040 |

**C303ab** m2 Escarificado y comp. de firme existente ancho mayor de 2 m
2040 m2 × 0.75 (0.8 con costes indirectos) = 1632.00
Escarificado y compactación del firme existente, de ancho mayor de 2 m.

| Código | Ud | Descripción | Rendimiento | Precio | Importe |
|---|---|---|---|---|---|
| MO6000000 | h | Peón Ordinario | 0.006 | 15.59 | 0.09 |
| MQ0460b | h | Motoniveladora 150 kW | 0.002 | 100.4 | 0.20 |
| MQ0440e | h | Tractor sobre cadenas con hoja y riper de 212 kW de potencia (maquinaria) | 0.001 | 185.88 | 0.19 |
| MQ0520ab | h | Compactador autoprop. de un cilindro vibrante de 8 - 14 t | 0.003 | 57.33 | 0.17 |
| MQ0620ba | h | Camión caja fija con cisterna para agua de 10 t (maquinaria) | 0.002 | 52.23 | 0.10 |
| MT0110 | m3 | Agua | 0.002 | 0.54 | 0.00 |
|  |  | Total |  |  | 0.75 |

| Medición | Uds. | Largo | Ancho | Parcial |
|---|---|---|---|---|
| PK 0+000 - 0+680 | 1 | 680 | 3 | 2040.00 |
| Total |  |  |  | 2040 |

## C02 DRENAJE (03/06/2003)
Importe: 3038.4

**C402aaba** m Cuneta revestida lateral, cóncava y de 2 m de desarrollo (03/06/2003)
180 m × 15.92 (16.88 con costes indirectos) = 3038.40
Formación de cuneta revestida lateral, de sección cóncava y 2 m de desarrollo, con hormigón HM-20 y 10 cm. de espesor, incluso líquido de curado y parte proporcional de juntas y conexiones.

| Código | Ud | Descripción | Rendimiento | Precio | Importe |
|---|---|---|---|---|---|
| MO1000000 | h | Capataz (mano de obra) | 0.0036 | 16.84 | 0.06 |
| MO2000000 | h | Oficial 1ª (mano de obra; 03/06/2003) | 0.012 | 16.51 | 0.20 |
| MO6000000 | h | Peón Ordinario | 0.024 | 15.59 | 0.37 |
| MQ0520ab | h | Compactador autoprop. de un cilindro vibrante de 8 - 14 t | 0.001 | 57.33 | 0.06 |
| MQ0949a | h | Bordilladora/Cunetadora/Extendedora de Barrera de hormigón para hormigonado de bordillos, revestimiento de cunetas y extendedora para barreras de hormigón (maquinaria) | 0.015 | 207.44 | 3.11 |
| MT09200 | kg | Líquido de curado para hormigón (material; 05/06/2003) | 0.01 | 2.35 | 0.02 |
| AU3002aaa | m3 | Hormigón HM-20/I (material) | 0.23 | 52.61 | 12.10 |
|  |  | Total |  |  | 15.92 |

| Medición | Uds. | Largo | Parcial |
|---|---|---|---|
| PK 330- PK 510 | 1 | 180 | 180.00 |
| Total |  |  | 180 |

## C03 PAVIMENTOS (09/06/2003)
Importe: 95231.42

**C510ada** m3 Zahorra artificial tipo ZA 0/32, distancia mayor de 10 km
3474.4 m3 × 17.59 (18.65 con costes indirectos) = 64797.56
Zahorra artificial tipo ZA 0/32, según art. 510 del PG-3.

| Código | Ud | Descripción | Rendimiento | Precio | Importe |
|---|---|---|---|---|---|
| MO1000000 | h | Capataz | 0.02 | 16.84 | 0.34 |
| MO6000000 | h | Peón Ordinario | 0.06 | 15.59 | 0.94 |
| MQ0460a | h | Motoniveladora 110 kW (maquinaria) | 0.013 | 72.76 | 0.95 |
| MQ0620ba | h | Camión caja fija con cisterna para agua de 10 t | 0.012 | 52.23 | 0.63 |
| MQ0520bb | h | Compactador autoprop. de dos cilindros vibrante de 8 - 14 t (maquinaria) | 0.018 | 60.28 | 1.09 |
| AU3510da | m3 | Zahorra artificial, tipo ZA 0/32 mayor de 10 km (material) | 1 | 13.54 | 13.54 |
| MT0110 | m3 | Agua | 0.18 | 0.54 | 0.10 |
|  |  | Total |  |  | 17.59 |

| Medición | Uds. | Largo | Ancho | Alto | Parcial |
|---|---|---|---|---|---|
| PK 0+000 - 0+680 | 1 | 680 | 4 | 0.2 | 544.00 |
| PK 0+680 - 4+343 | 1 | 3663 | 4 | 0.2 | 2930.40 |
| Total |  |  |  |  | 3474.4 |

**C530ab** t Emulsión C50BF4 IMP (ECI) en riego de imprimación
2.04 t × 285.44 (302.57 con costes indirectos) = 617.24
Emulsión ECI empleada en riego de imprimación, según artículo 530 del PG-3

| Código | Ud | Descripción | Rendimiento | Precio | Importe |
|---|---|---|---|---|---|
| MO1000000 | h | Capataz | 0.001 | 16.84 | 0.02 |
| MO6000000 | h | Peón Ordinario | 0.01 | 15.59 | 0.16 |
| MQ0953a | h | Máquina para barrido (maquinaria) | 0.0014 | 26.76 | 0.04 |
| MQ0910b | h | Camión cisterna para riegos asf. de 10.000 l. (maquinaria) | 0.016 | 75.97 | 1.22 |
| MT0730g | t | Emulsión tipo C50BF4 IMP (antigua ECI) (material; 26/09/2018) | 1 | 284 | 284.00 |
|  |  | Total |  |  | 285.44 |

| Medición | Uds. | Largo | Ancho | Parcial |
|---|---|---|---|---|
| PK 0+000 - 0+680 | 0.001 | 680 | 3 | 2.04 |
| Total |  |  |  | 2.04 |

**C542aaabc** t Hormigón bituminoso AC 16 surf B 35/50 S
249.9 t × 29.85 (31.64 con costes indirectos) = 7906.84
Fabricación, transporte y extendido de mezcla bituminosa en caliente tipo AC 16 surf B 35/50 S, según artículo 542 del PG-3, mediante árido calizo incluido filler de recuperacion, excepto ligante.

| Código | Ud | Descripción | Rendimiento | Precio | Importe |
|---|---|---|---|---|---|
| MO1000000 | h | Capataz | 0.0073 | 16.84 | 0.12 |
| MO6000000 | h | Peón Ordinario | 0.0732 | 15.59 | 1.14 |
| MQ0935ab | h | Planta discontinua de fabricación de MBC de 200 t/h (maquinaria) | 0.0073 | 334.96 | 2.45 |
| MQ0625bd | h | Camión basculante semiarticulado de 25 t (maquinaria) | 0.15 | 111.72 | 16.76 |
| MQ0937bb | h | Extendedora de Mezcla bituminosa sobre cadenas de 2,5 - 8 m. de ancho de extendido, incluso regla y patín (maquinaria) | 0.0146 | 161.82 | 2.36 |
| MQ0510cb | h | Compactador estático, tipo ruedas múltiples de 8-12 t (maquinaria) | 0.0146 | 59.83 | 0.87 |
| MQ0510bb | h | Compactador estático, tipo dos cilidros de 8-12 t (maquinaria) | 0.0146 | 54.99 | 0.80 |
| MT0310ceaba | t | Árido grueso de naturaleza de machaqueo especial para capa de ro (material) | 0.42 | 5.5 | 2.31 |
| MT0310cebba | t | Árido fino de naturaleza de machaqueo especial para capa de roda (material) | 0.52 | 5.85 | 3.04 |
|  |  | Total |  |  | 29.85 |

| Medición | Uds. | Largo | Ancho | Alto | Parcial |
|---|---|---|---|---|---|
| PK 0+000 - 0+680 | 2.45 | 680 | 3 | 0.05 | 249.90 |
| Total |  |  |  |  | 249.9 |

**C544af** t Betún asfáltico tipo B 35/50 (09/06/2003)
11.25 t × 390.53 (413.96 con costes indirectos) = 4657.05
Betún asfáltico tipo B 35/50, según Norma UNE -EN 12591.

| Código | Ud | Descripción | Rendimiento | Precio | Importe |
|---|---|---|---|---|---|
| MO1000000 | h | Capataz | 0.001 | 16.84 | 0.02 |
| MO6000000 | h | Peón Ordinario | 0.01 | 15.59 | 0.16 |
| MT0700cef | t | Betún asfáltico tipo B 35/50, según Norma UNE-EN 12591, suministrado a pie de obra. (material; 26/09/2018) | 1 | 390 | 390.00 |
| MT0150 | l | Combustible (material; 09/06/2003) | 0.5 | 0.7 | 0.35 |
|  |  | Total |  |  | 390.53 |

| Medición | Uds. | Largo | Parcial |
|---|---|---|---|
| DOTACIÓN 4.5% |  |  |  |
|  | 0.045 | 249.9 | 11.25 |
| Total |  |  | 11.25 |

**C533abe** m2 Tratamiento superficial doble con C65B3 TRG (antigua ECR-2)
10989 m2 × 1.48 (1.57 con costes indirectos) = 17252.73
Tratamiento superficial con doble capa de arido 3/6 y 6/12 y ligante C65B3 TRG (antigua ECR-2) incluido riego de protección mediante C50BF4 IMP (antigua ECI), incluso apisonado y barrido para eliminación del árido mal adherido.

| Código | Ud | Descripción | Rendimiento | Precio | Importe |
|---|---|---|---|---|---|
| MO1000000 | h | Capataz | 0.001 | 16.84 | 0.02 |
| MO6000000 | h | Peón Ordinario | 0.008 | 15.59 | 0.12 |
| MQ0953a | h | Máquina para barrido | 0.001 | 26.76 | 0.03 |
| MQ0910b | h | Camión cisterna para riegos asf. de 10.000 l. | 0.003 | 75.97 | 0.23 |
| MQ0625ab | h | Camión basculante rígido de 15 t | 0.004 | 65.63 | 0.26 |
| MQ0909a | h | Extendedora de gravillas acoplables por gravedad (maquinaria) | 0.004 | 31.12 | 0.12 |
| MQ0510bb | h | Compactador estático, tipo dos cilidros de 8-12 t | 0.007 | 54.99 | 0.38 |
| MT0730b | t | Emulsión tipo ECR-2, según art.213 del PG-3. (material; 26/09/2018) | 0.001 | 290 | 0.29 |
| MT0310baa | t | Árido Grueso (> 4 mm) de machaqueo de naturaleza sin determinar (material; 26/09/2018) | 0.003 | 4.803 | 0.01 |
| MT0310bab | t | Árido Fino (< 4 mm) de machaqueo de naturaleza sin determinar (material; 26/09/2018) | 0.003 | 5.207 | 0.02 |
|  |  | Total |  |  | 1.48 |

| Medición | Uds. | Largo | Ancho | Parcial |
|---|---|---|---|---|
| PK 0+680 - 4+343 | 1 | 3663 | 3 | 10989.00 |
| Total |  |  |  | 10989 |

## C04 SEÑALIZACIÓN (03/06/2003)
Importe: 693.96

**C701cadc** ud SEÑAL PERMANENTE RECTANGULAR 600 X 900 MM DE LADO NIVEL 3 (03/06/2003)
4 ud × 163.67 (173.49 con costes indirectos) = 693.96
Señal rectangular de 600 x 900 mm de lado con un nivel de retroreflexión 3 de uso permanente , incluso excavación de cimentación, macizo de anclaje en hormigón HM-20, poste de sustentación, elementos de sujección en acero galvanizado y parte proporcional de tornillería y piezas especiales.Totalmente colocada.

| Código | Ud | Descripción | Rendimiento | Precio | Importe |
|---|---|---|---|---|---|
| MO2000000 | h | Oficial 1ª | 0.05 | 16.51 | 0.83 |
| MO6000000 | h | Peón Ordinario | 0.05 | 15.59 | 0.78 |
| MTB204cadc | ud | Señal permanente rectangular 600 x 900 mm de lado nivel 3. (material; 26/09/2018) | 1 | 144.59 | 144.59 |
| MTB21000 | ud | Tornillería y piezas especiales, suministrados a pie de obra. (material) | 0.45 | 2.35 | 1.06 |
| MTB208a | ud | Poste 80 x 40 x 2 mm G. (material) | 1 | 13.04 | 13.04 |
| AU3002aaa | m3 | Hormigón HM-20/I | 0.064 | 52.61 | 3.37 |
|  |  | Total |  |  | 163.67 |

## C05 GESTIÓN DE RESIDUOS (03/07/2017)
Importe: 7225.89

**17TTT00220** m3 RETIRADA DE TIERRAS N.P. A PLANTA DE VALORIZ. DIST. MÁX. 15 km (03/07/2017)
651.45 m3 × 10.41 (11.03 con costes indirectos) = 7185.49
Retirada de tierras en obra de nueva planta a planta de valorización situada a una distancia máxima de 15 km, formada por: carga, transporte, descarga y canon de gestión. Medido el volumen esponjado.

| Código | Ud | Descripción | Rendimiento | Precio | Importe |
|---|---|---|---|---|---|
| ET00200 | m3 | CANON GESTION DE TIERRAS (material; 03/07/2017) | 1 | 2.25 | 2.25 |
| ME00300 | h | PALA CARGADORA (maquinaria; 03/07/2017) | 0.02 | 23.87 | 0.48 |
| MK00100 | h | CAMIÓN BASCULANTE (maquinaria; 03/07/2017) | 0.3 | 25.6 | 7.68 |
|  |  | Total |  |  | 10.41 |

| Medición | Uds. | Largo | Ancho | Alto | Parcial |
|---|---|---|---|---|---|
| Tierras y piedras codigo 17 05 04 |  |  |  |  |  |
| PK 0+000 - 0+680 | 1 | 680 | 3 | 0.05 | 102.00 |
| PK 0+680 - 4+343 | 1 | 3663 | 3 | 0.05 | 549.45 |
| Total |  |  |  |  | 651.45 |

**17MMP00001** t RETIRADA RESIDUOS PLÁSTICOS Y SINTÉTICOS, DIST. MÁX. 10 km MEC. (03/07/2017)
0.6 t × 63.52 (67.33 con costes indirectos) = 40.40
Retirada de residuos plásticos y sintéticos, realizada en camión basculante a una distancia máxima de 10 km, incluso carga con medios mecánicos. Medido el peso en bascula puesto en almacén.

| Código | Ud | Descripción | Rendimiento | Precio | Importe |
|---|---|---|---|---|---|
| TP00100 | h | PEÓN ESPECIAL (mano de obra; 03/07/2017) | 2.5 | 18.9 | 47.25 |
| EW00001 | t | TRANSPORTE INTERIOR MANUAL (material; 03/07/2017) | 1 | 12.97 | 12.97 |
| ME00300 | h | PALA CARGADORA | 0.02 | 23.87 | 0.48 |
| MK00100 | h | CAMIÓN BASCULANTE | 0.11 | 25.6 | 2.82 |
|  |  | Total |  |  | 63.52 |

| Medición | Uds. | Largo | Parcial |
|---|---|---|---|
| Envases de Papel y cartón, código 150101 | 1 | 0.3 | 0.30 |
| Envases de Plastico código 150102 | 1 | 0.3 | 0.30 |
| Total |  |  | 0.6 |

## C06 SEGURIDAD Y SALUD (11/08/2015)
Importe: 3054.5

### 0601 INSTALACION OBRA (11/08/2015)
Importe: 1610.56

**L01213** mes Alquiler caseta prefabricada almacenamiento materiales, pequeña (11/08/2015)
2 mes × 79.57 = 159.14
Alquiler de caseta prefabricada para almacenamiento en obra de materiales, pequeña maquinaria y herramientas, de 2,20x2,44x2,05 m (5,40 m²); instalación de electricidad y fuerza con toma exterior a 230 V; tubos fluorescentes y punto de luz exterior; ventana.

**L01212** mes Alquiler caseta prefabricada despacho de oficina en obra, de 6,0 (11/08/2015)
2 mes × 131.41 = 262.82
Alquiler de caseta prefabricada para despacho de oficina en obra, de 6,00x2,33x2,30 m (14,00 m²); instalación de electricidad y fuerza con toma exterior a 230 V; tubos fluorescentes y punto de luz exterior; ventana y puerta de entrada.

**L01013** mes Alquiler caseta prefabricada para comedor en obra, de 7,87x2,33x (11/08/2015)
2 mes × 183 = 366.00
Alquiler caseta prefabricada para comedor en obra, de 7,87x2,33x2,30 (18,40) m²; instalación de electricidad y fuerza con toma exterior a 230 V; tubos fluorescentes y punto de luz exterior; ventana; Según R.D. 1627/1997.

**L01210** mes Alquiler caseta prefabricada vestuarios en obra, de 7,87x2,33x2, (11/08/2015)
2 mes × 186 = 372.00
Alquiler de caseta prefabricada para vestuarios en obra, 7,87x2,33x2,30 (18,40) m²; instalación de electricidad y fuerza con toma exterior a 230 V; tubos fluorescentes y punto de luz exterior; ventana. Según R.D. 1627/1997.

**L01204** mes Alquiler aseo portátil 1,20x1,20x2,35 m, sin conexiones. (11/08/2015)
2 mes × 128 = 256.00
Al quiler aseo portátil, de 1,20x1,20x2,35 m, sin conexiones, con inodoro químico anaerobio con sistema de descarga de bomba de pie, espejo, puerta con cerradura y techo translúcido para entrada de luz exterior.

**L01059** ud Botiquín portátil de obra (11/08/2015)
1 ud × 50.16 = 50.16
Botiquín portátil de obra para primeros auxilios, conteniendo el material que especifica el RD 486/1997

**L01239** ud Extintor polvo ABC 9 kg, colocado (11/08/2015)
2 ud × 72.22 = 144.44
Extintor portátil de polvo químico ABC polivalente antibrasa, con presión incorporada, de eficacia 21A-113B-C, con 6 kg de agente extintor, con manómetro y manguera con boquilla difusora, según UNE 23110.

### 0602 PROTECCION INDIVIDUAL (11/08/2015)
Importe: 870.78

**L01066** ud Casco de seguridad ABS o PEAD con anagrama, blanco (11/08/2015)
15 ud × 6.7 = 100.50
Casco de seguridad fabricado en ABS o PE de alta densidad, con atalaje de 6 cintas, bandas antisudor, agujeros de aireación, ruleta de ajuste y el anagrama en 7 colores, incluido en el precio. Color blanco. Norma UNE-EN 397.

**L01090** ud Gafas antipolvo montura integral (11/08/2015)
10 ud × 5.85 = 58.50
Gafas de montura integral. Campo de uso: líquidos; gotas; proyecciones; partículas mayores de 5 micras. Con resistencia a impactos de baja energía (F). Ocular de visión lateral ininterrumpida, con filtro de protección (3-1,2), Clase óptica (1). Resistencia al deterioro superficial por partículas finas (K) y al empañamiento (N). Adaptable sobre gafas correctoras. Normas UNE-EN 166, UNE-EN 170.

**L01194** ud Ropa de trabajo de alta visibilidad: chaquetilla y pantalón (11/08/2015)
10 ud × 18.82 = 188.20
Ropa de trabajo de alta visibilidad: Chaquetilla con cremallera y anagrama del grupo tragsa (incluido en precio) y pantalón con cremallera. (Clase 2). Norma UNE-EN 20471.

**L01143** par Guantes goma o PVC (11/08/2015)
15 par × 1.36 = 20.40
Guantes de protección de longitud media fabricados en goma o PVC para trabajos húmedos de albañilería. Normas UNE-EN 388, UNE-EN 420.

**L01155** par Botas de seguridad goma o PVC Categoría SB (11/08/2015)
10 par × 6.44 = 64.40
Botas de seguridad en goma o PVC (Clase II); puntera 200 J (SB); y suela antideslizante con resaltes; color verde, negro o blanco. Categoría: SB.

**L01100** ud Chaleco alta visibilidad (11/08/2015)
15 ud × 1.54 = 23.10
Chaleco alta visibilidad de color amarillo fluorescente, de clase 2 como mínimo tanto en superficie mínima de materiales como el nivel de retrorreflexión de las bandas. Norma UNE-EN 20471.

| Medición | Uds. | Parcial |
|---|---|---|
|  | 16 |  |
| Total |  | 15 |

**L01191** ud Mascarilla autofiltrante partículas, de alta visibilidad, Clase (11/08/2015)
15 ud × 2.35 = 35.25
Mascarilla autofiltrante con válvula de exhalación con protección para partículas sólidas y líquidas. De alta visibilidad. Clase FPP3.

**L01063** ud Reconocimiento médico obligatorio (11/08/2015)
10 ud × 37.91 = 379.10
Reconocimiento médico obligatorio efectuado a los trabajadores al comienzo de la obra o transcurrido un año desde el reconocimiento inicial.

**L01074** ud Protector auditivo tapones con cordón (11/08/2015)
7 ud × 0.19 = 1.33
Protector auditivo de tapones con cordón, desechables. Atenuación media 25-30db. Norma UNE-EN 352-2

### 0603 PROTECCION COLECTIVA (11/08/2015)
Importe: 400.26

**L01046** ud Señal normalizada tráfico con soporte, colocada (11/08/2015)
10 ud × 10.47 = 104.70
Señal normalizada de tráfico con soporte, colocada.

**L01048** ud Cartel indicativo de riesgo con soporte, colocado (11/08/2015)
10 ud × 4.98 = 49.80
Cartel indicativo de riesgo normalizado de 0,3 x 0,3 m, con soporte metálico 2.5 m, colocado.

**L01049** m Cinta balizamiento, colocada (11/08/2015)
162.08 m × 1.16 = 188.01
Cinta de balizamiento, incluidos soportes de 2,5 m, colocada

**L01231** ud Vallado perimetral formado por vallas peatonales de hierro, de 1 (11/08/2015)
25 ud × 2.31 = 57.75
Valla peatonal de hierro, de 1,10x2,50 m, color amarillo, con barrotes verticales montados sobre bastidor de tubo, para limitación de paso de peatones, con dos pies metálicos, incluido colocación.

## Precios auxiliares

**AU3002aaa** m3 Hormigón HM-20/I (material)
Precio: 52.61
Hormigón HM-20/I, según EHE-08.

| Código | Ud | Descripción | Rendimiento | Precio | Importe |
|---|---|---|---|---|---|
| MO6000000 | h | Peón Ordinario | 0.2 | 15.59 | 3.12 |
| MQ0800bc | h | Central de hormigonado de 90 m3/h (maquinaria) | 0.15 | 107.26 | 16.09 |
| MQ0860b | h | Camión hormigonera de 9 m3 de capacidad (maquinaria) | 0.1 | 61.77 | 6.18 |
| MT0510bca | t | Cemento CEM II clase 42,5 a granel UNE 80301 a pie de obra (material) | 0.2 | 82.037 | 16.41 |
| MT0110 | m3 | Agua | 0.13 | 0.54 | 0.07 |
| MT0310bba | t | Árido Grueso (> 4 mm) de machaqueo de naturaleza caliza (material) | 0.8 | 4.983 | 3.99 |
| MT0310bbb | t | Árido Fino (< 4 mm) de machaqueo de naturaleza caliza (material) | 1.2 | 5.628 | 6.75 |
|  |  | Total |  |  | 52.61 |

**AU3510da** m3 Zahorra artificial, tipo ZA 0/32 mayor de 10 km (material)
Precio: 13.54
Zahorra artificial, tipo ZA 0/32

| Código | Ud | Descripción | Rendimiento | Precio | Importe |
|---|---|---|---|---|---|
| MO6000000 | h | Peón Ordinario | 0.006 | 15.59 | 0.09 |
| MQ0625bd | h | Camión basculante semiarticulado de 25 t | 0.006 | 111.72 | 0.67 |
| MQ0405ab | h | Retroexcavadora sobre orugas de 30 Tn de peso (maquinaria) | 0.006 | 132.18 | 0.79 |
| MT0318d | t | Zahorra artificial, tipo ZA 0/32, según art. 510 del PG-3, en cantera o gravera (material) | 2.35 | 5.1 | 11.99 |
|  |  | Total |  |  | 13.54 |

## Recursos

**MO5000000** h Peón Especializado
Relación comercial: General 2007, 15.75, Almería 2008, 15.81, Cádiz 2008, 15.63, Córdoba 2008, 17.03, Granada 2008, 16.7, Huelva 2008, 15.62, Jaén 2008, 15.3, Málaga 2007, 14.44, Sevilla 2007, 15.44

**MQ0625ab** h Camión basculante rígido de 15 t
Camión basculante de chasis rígido con carga máxima autorizada de 15 t

**MO6000000** h Peón Ordinario
Relación comercial: General 2007, 15.59, Almería 2008, 15.57, Cádiz 2008, 15.5, Córdoba 2008, 16.9, Granada 2008, 16.58, Huelva 2008, 15.21, Jaén 2008, 15.16, Málaga 2007, 14.43, Sevilla 2007, 15.34

**MQ0460b** h Motoniveladora 150 kW
Motoniveladora de 150 kW de potencia

**MQ0520ab** h Compactador autoprop. de un cilindro vibrante de 8 - 14 t
Compactador autopropulsado vibrante de un cilindro de 8 - 14 t

**MQ0620ba** h Camión caja fija con cisterna para agua de 10 t
Camión de caja fija con cisterna para agua con carga máxima autorizada de 10 t

**MO1000000** h Capataz
Relación comercial: General 2007, 16.84, Almería 2008, 16.55, Cádiz 2008, 16.75, Córdoba 2008, 18.3, Granada 2008, 17.66, Huelva 2008, 17.69, Jaén 2008, 16.28, Málaga 2007, 15.09, Sevilla 2007, 16.36

**MO2000000** h Oficial 1ª
Relación comercial: General 2007, 16.51, Almería 2008, 16.37, Cádiz 2008, Córdoba 2008, 17.96, Granada 2008, 17.41, Huelva 2008, 17.06, Jaén 2008, 15.87, Málaga 2007, 14.78, Sevilla 2007, 16.11

**MQ0460a** h Motoniveladora 110 kW
Motoniveladora de 110 kW de potencia

**MQ0520bb** h Compactador autoprop. de dos cilindros vibrante de 8 - 14 t
Compactador autopropulsado vibrante de dos cilindros de 8 - 14 t

**MQ0910b** h Camión cisterna para riegos asf. de 10.000 l
Camión cisterna para riegos asfálticos dotado de rampa y lanza con una capacidad de 10.000 l.

**MT0730g** t Emulsión tipo C50BF4 IMP (antigua ECI)
Emulsión tipo ECI, según art.213 del PG-3.

**MQ0935ab** h Planta discontinua de fabricación de MBC de 200 t/h
Planta discontinua de fabricación de Mezcla Bituminosa en caliente de 200 t/h, totalmente instalada

**MQ0625bd** h Camión basculante semiarticulado de 25 t
Camión basculante de chasis semiarticulado con carga máxima autorizada de 25 t

**MT0310ceaba** t Árido grueso de naturaleza de machaqueo especial para capa de ro
Árido grueso de machaqueo especial para capa de rodadura según normas UNE 12620 y 13043 a pie de obra

**MT0310cebba** t Árido fino de naturaleza de machaqueo especial para capa de roda
Árido fino de machaqueo especial para capa de rodadura según normas UNE 12620 y 13043 a pie de obra

**MT0310baa** t Árido Grueso (> 4 mm) de machaqueo de naturaleza sin determinar
Arido Grueso (> 4 mm) de machaqueo de naturaleza sin determinar según norma UNE 146120 a pie de obra

**MT0310bab** t Árido Fino (< 4 mm) de machaqueo de naturaleza sin determinar
Arido Fino (< 4 mm) de machaqueo de naturaleza sin determinar según norma UNE 146120 a pie de obra

**MTB204cadc** ud Señal permanente rectangular 600 x 900 mm de lado nivel 3
Señal permanente rectangular de 600 x 900 mm de lado con un nivel de retroreflexión 3, suministrada a pie de obra.

**MTB208a** ud Poste 80 x 40 x 2 mm G
Poste señal convencional de dimensiones 80 x 40 x 2 mm G., suministrado a pie de obra

**ET00200** m3 CANON GESTION DE TIERRAS
Medido el volumen aparente descargado en almacén

**ME00300** h PALA CARGADORA
Medidas las horas trabajadas

**MK00100** h CAMIÓN BASCULANTE
Medidas las horas trabajadas

**TP00100** h PEÓN ESPECIAL
Medidas las horas trabajadas

**EW00001** t TRANSPORTE INTERIOR MANUAL
Medido el peso real descargado en obra

**MQ0800bc** h Central de hormigonado de 90 m3/h
Central de hormigonado de hormigón de 90 m3/h de capacidad

**MT0310bba** t Árido Grueso (> 4 mm) de machaqueo de naturaleza caliza
Arido Grueso (> 4 mm) de machaqueo de naturaleza caliza según norma UNE 146120 a pie de obra

**MT0310bbb** t Árido Fino (< 4 mm) de machaqueo de naturaleza caliza
Arido Fino (< 4 mm) de machaqueo de naturaleza caliza según norma UNE 146120 a pie de obra

## Entidades
- 000, C
- 001, C
- 002, C
- 003, C
- 004, C
- 005, C
- Almería 2008, C
- Cádiz 2008, C
- Córdoba 2008, C
- General 2007, C
- Granada 2008, C
- Huelva 2008, C
- Jaén 2008, C
- Málaga 2007, C
- Sevilla 2007, C
- Z0000, Media Nacional, C
- Z0100, Media D.T. Galicia, C
- Z0300, Media D.T. Nordeste, C
- Z0500, Media D.T. Asturias, Cantabria, Castilla León, C
- Z0600, Media D.T. Centro, C
- Z0700, Media D.T. Levante e Islas Baleares, C
- Z1200, Media D.T. Canarias, C
- Z1900, Media D.T. Andalucia, C
